# Conducte de ventilació

- Propietat de l'arxiu: CYPE INGENIEROS, S.A.
- Format: FIEBDC-3/2002
- Divisa: EUR
- Costos indirectes: 3.00 %
- IVA: 21.00 %

## I Instal·lacions

### IV Ventilació

#### IVV Conductes d'admissió i extracció per a ventilació

**IVV040** m Conducte de ventilació, format per tub circular de polipropilè, model VENTILACIÓN "NEGARRA", de 100 mm de diàmetre, temperatura de treball de fins 90°C, per a unió per endoll, col·locat en posició horitzontal. Inclús material auxiliar para muntatge i subjecció a l'obra, accessoris i peces especials.
Conducte de ventilació, format per tub circular de polipropilè, model VENTILACIÓN "NEGARRA", de 100 mm de diàmetre, temperatura de treball de fins 90°C, per a unió per endoll, col·locat en posició horitzontal. Inclús material auxiliar para muntatge i subjecció a l'obra, accessoris i peces especials.
Inclou: Replanteig del recorregut del conducte i de la situació dels elements de subjecció. Presentació de tubs, accessoris i peces especials. Fixació del material auxiliar per a muntatge i subjecció a l'obra. Muntatge, connexionat i comprovació del seu correcte funcionament.
Criteri d'amidament de projecte: Longitud projectada, segons documentació gràfica de Projecte, mesurada entre els eixos dels elements o dels punts a connectar, sense descomptar les peces especials.
Criteri de mesura d'obra: Es mesurarà la longitud realment executada segons especificacions de Projecte.
Criteri de valoració econòmica: El preu no inclou les comportes de regulació, les comportes tallafoc, les reixetes ni els difusores.

| Codi | Ut | Descripció | Rendiment | Preu | Import |
|---|---|---|---|---|---|
| mt42cvn410c | U | Material auxiliar per a muntatge i subjecció a l'obra d'els conductes de polipropilè, model VENTILACIÓN "NEGARRA", de 100 mm de diàmetre. (material) | 1.000 | 0.11 | 0.11 |
| mt42cvn010cj | m | Tub circular de polipropilè, model VENTILACIÓN "NEGARRA", de 100 mm de diàmetre, temperatura de treball de fins 90°C, amb el preu incrementat el 45% en concepte d'accessoris i peces especials. (material) | 1.000 | 3.05 | 3.05 |
| op00ato010 |  | Tornavís. | 1.000 | 0.00 | 0.00 |
| op00mar010 |  | Martell. | 1.000 | 0.00 | 0.00 |
| op00tal010 |  | Trepant. | 1.000 | 0.00 | 0.00 |
| mo011 | h | Oficial 1ª muntador. (mà d'obra) | 0.123 | 25.32 | 3.11 |
| mo080 | h | Ajudant muntador. (mà d'obra) | 0.061 | 21.75 | 1.33 |
| % | % | Costos directes complementaris | 2 % | 7.60 | 0.15 |
|  |  | Costos directes |  |  | 7.75 |
