# Subministrament i muntatge en l'extrem exterior del conducte d'extracció (boca d'expulsió d'aspirador giratori amb barret dinàmic

- Propietat de l'arxiu: CYPE INGENIEROS, S.A.
- Format: FIEBDC-3/2002
- Divisa: EUR
- Costos indirectes: 3.00 %
- IVA: 21.00 %

**IVK030** U Subministrament i muntatge en l'extrem exterior del conducte d'extracció (boca d'expulsió d'aspirador giratori amb barret dinàmic, d'alumini (Duresa H-24), per a conducte de sortida de 250 mm de diàmetre exterior, per a ventilació de cuines. Inclús elements de fixació.
Subministrament i muntatge en l'extrem exterior del conducte d'extracció (boca d'expulsió d'aspirador giratori amb barret dinàmic, d'alumini (Duresa H-24), per a conducte de sortida de 250 mm de diàmetre exterior, per a ventilació de cuines. Inclús elements de fixació.
Inclou: Replanteig. Muntatge. Col·locació i fixació.
Criteri d'amidament de projecte: Nombre d'unitats previstes, segons documentació gràfica de Projecte.
Criteri de mesura d'obra: Es mesurarà el nombre d'unitats realment executades segons especificacions de Projecte.

| Codi | Ut | Descripció | Rendiment | Preu | Import |
|---|---|---|---|---|---|
| mt42cvc010a | U | Aspirador giratori amb barret dinàmic, d'alumini (Duresa H-24), per a conducte de sortida de 250 mm de diàmetre exterior, amb elements de fixació. (material) | 1.000 | 168.78 | 168.78 |
| mo011 | h | Oficial 1ª muntador. (mà d'obra) | 0.207 | 25.32 | 5.24 |
| mo080 | h | Ajudant muntador. (mà d'obra) | 0.103 | 21.75 | 2.24 |
| % | % | Costos directes complementaris | 2 % | 176.26 | 3.53 |
|  |  | Costos directes |  |  | 179.79 |
